# Equipo de regulación y control para colector, mediante cabezales electrotérmicos

- Propiedad del archivo: CYPE Ingenieros S.A.
- Formato: FIEBDC-3/2016
- Programa: Generador de precios de la construcción. CYPE Ingenieros, S.A.
- Fecha: 25/06/2025
- Divisa: EUR
- Costes indirectos: 3 %
- IVA: 21 %

## I Instalaciones

### IC Calefacción, refrigeración, climatización y A.C.S.

#### ICE Emisores por agua para calefacción y refrigeración

**ICE150** Ud Equipo de regulación y control para colector, mediante cabezales electrotérmicos.
Sistema de regulación de la temperatura para colector, para calefacción, "TIEMME", compuesto de cabezales electrotérmicos, alimentación a 230 V, 9567, termostatos con pantalla táctil, 4601 y distribuidor eléctrico, de 10 canales, 4625D. Totalmente montado, conexionado y probado.
Incluye: Colocación, fijación y conexionado eléctrico y de comunicación con todos los elementos que lo demanden en la instalación.
Criterio de medición de proyecto: Número de unidades previstas, según documentación gráfica de Proyecto.
Criterio de medición de obra: Se medirá el número de unidades realmente ejecutadas según especificaciones de Proyecto.

| Código | Ud | Descripción | Rendimiento | Precio | Importe |
|---|---|---|---|---|---|
| mt38tie630a | Ud | Distribuidor eléctrico, de 10 canales, 4625D "TIEMME", alimentación a 230 V, para la comunicación vía cable de hasta 10 termostatos con 21 cabezales electrotérmicos del colector, con salida de relé para control de bomba de circulación. (material) | 1 | 250.95 | 250.950 |
| mt38tie620a | Ud | Termostato con pantalla táctil, 4601 "TIEMME", con alimentación a pilas, salida de relé libre de tensión, modo de funcionamiento para verano, invierno y apagado, función antihielo prefijada a +3°C, campo de regulación de +2°C a +35°C, paso de regulación de ±0,1°C. (material) | 2 | 177.03 | 354.060 |
| mt38tie600j | Ud | Cabezal electrotérmico, alimentación a 230 V, 9567 "TIEMME". (material) | 4 | 50.48 | 201.920 |
| mt35aia010a | m | Tubo curvable de PVC, corrugado, de color negro, de 16 mm de diámetro nominal, para canalización empotrada en obra de fábrica (paredes y techos). Resistencia a la compresión 320 N, resistencia al impacto 1 julio, temperatura de trabajo -5°C hasta 60°C, con grado de protección IP545 según UNE 20324, no propagador de la llama. Según UNE-EN 61386-1 y UNE-EN 61386-22. (material) | 10 | 0.37 | 3.700 |
| mt35cun020a | m | Cable unipolar H07Z1-K (AS), siendo su tensión asignada de 450/750 V, reacción al fuego clase Cca-s1a,d1,a1 según UNE-EN 50575, con conductor multifilar de cobre clase 5 (-K) de 1,5 mm² de sección, con aislamiento de compuesto termoplástico a base de poliolefina libre de halógenos con baja emisión de humos y gases corrosivos (Z1). Según UNE 211025. (material) | 20 | 0.41 | 8.200 |
| mo004 | h | Oficial 1ª calefactor. (mano de obra) | 0.7 | 23.74 | 16.618 |
| mo103 | h | Ayudante calefactor. (mano de obra) | 0.7 | 21.9 | 15.330 |
| % | % | Costes directos complementarios | 2 % | 850.778 | 17.016 |
|  |  | Costes directos |  |  | 867.794 |

Residuos:
- colocación: mt35aia010a; factor de residuo 0.0275
- colocación: mt35cun020a; factor de residuo 0.0165

## Recursos

**mt38tie630a** Ud Distribuidor eléctrico
Datos técnicos: Coste energético 0.021 MJ; Emisión de CO2 0.032 kg
Residuos:
- embalaje: re150101 Envases de papel y cartón. (componente de residuo); rendimiento 0.038 kg; Código LER 15 01 01; Masa del elemento 1 kg; Volumen 0.001333 m3

**mt38tie620a** Ud Termostato con pantalla táctil
Datos técnicos: Coste energético 0.021 MJ; Emisión de CO2 0.032 kg
Residuos:
- embalaje: re150101 Envases de papel y cartón; rendimiento 0.038 kg

**mt38tie600j** Ud Cabezal electrotérmico, alimentación a 230 V, 9567 "TIEMME"
Datos técnicos: Coste energético 0.018 MJ; Emisión de CO2 0.028 kg
Residuos:
- embalaje: re150101 Envases de papel y cartón; rendimiento 0.033 kg

**mt35aia010a** m Tubo curvable de PVC
Datos técnicos: Coste energético 11.626 MJ; Emisión de CO2 0.577 kg; Código LER 17 02 03; Masa del elemento 0.12 kg; Volumen 0.0002 m3

**mt35cun020a** m Cable unipolar H07Z1-K (AS)
Datos técnicos: Coste energético 2.663 MJ; Emisión de CO2 0.201 kg; Código LER 17 04 11; Masa del elemento 0.02 kg; Volumen 0.000013 m3
Residuos:
- embalaje: re150101 Envases de papel y cartón; rendimiento 0.065 kg
